# Hockerbänke, Villa Liegnitz
Angebotsaufforderung (GAEB 90, DA83)
DV-Nummer: 2261086
Eröffnung: 21.08.26
Währung: EUR

## Fertigung u. Einbau Hockerbänke
Datum: 20.07.26

*Hinweis*
Villa Liegnitz -
Die Gesamtsanierung von Garten und Villa

Das gesamte Grundstück der Villa Liegnitz ist als Teil
der
"Schloss- und Parkanlage 'Park Sanssouci' mit allen
baulichen, gärtnerischen und technischen Anlagen" als
Bau- und Kunstdenkmal eingetragen und gehört damit zum
UNESCO-Weltkulturerbe.
Die denkmalgerechte Restaurierung und
Wiederherstellung des
Gartens erfolgt im Zusammenhang mit der Restaurierung,
dem
denkmalgerechten Innenausbau sowie der Umnutzung der
Villa
Liegnitz zum Sitz der Generaldirektion der Stiftung
Preußische
Schlösser und Gärten Berlin - Brandenburg.

Der Garten der Villa Liegnitz - Zur Anlagegeschichte
Der Garten der Villa Liegnitz hat zwei wesentliche
Gestaltungsperioden erfahren:

1. Lenné-Garten
Nach der Zusammenziehung mehrerer Grundstücke zu seiner
heutigen Ausdehnung wurde der Garten zunächst ab 1841
für
die Fürstin Liegnitz von Peter Joseph Lenné als
landschaftlicher
Garten angelegt. Aus der Lenné´schen Anlage sind
mehrere
Bäume sowie als prägendes Element die sog.
´Wasserachse´,
bestehend aus insgesamt fünf über  Rinnen verbundenen
Wasserbecken, zwischen Villa und westlich gelegenem
Stibadium erhalten.

2. Sello-Garten
Ab 1880 wurde der Garten durch den Hofgärtner Emil
Sello zu
einem formalen historisierenden Garten überformt. In
dieser
Epoche wurden u. a. die beiden erhaltenen kreisrunden
Brunnen innerhalb quadratischer, jeweils durch ein
Wegekreuz
erschlossener Rasenkompartimente errichtet.
Die Wasserachse blieb bestehen.
Der Sello´sche Garten hat sich trotz späterer
Vereinfachungen
bis 1945 erhalten.

Gegenstand der vorliegenden Ausschreibung
Fertigung, Lieferung und Einbau von insgesamt 9
halbrunden
Hockerbänken aus Kunststein
in zwei verschiedenen Größen.
Die Standorte in halbrunden Sitznischen befinden sich
in
unterschiedlichen Bereichen des Gartens.

Voraussetzung für die Auftragsvergabe
Qualifikationsnachweis durch eine aussagekräftige und
nachvollziehbare  Referenzunterlage zu vergleichbaren
Arbeiten im Steinmetzgewerk oder in der Herstellung und
Montage von Kunststeinelementen im Bau- oder
Gartendenkmal oder in einer sonstigen gestalterisch
anspruchsvollen Anlage.
Das jüngste Projekt darf nicht älter als 5 Jahre sein.
Der Qualifikationsnachweis ist mit dem Angebot
vorzulegen und Voraussetzung für die Auftragsvergabe.

Inhalt der Darstellung pro Referenzprojekt:
kurze Leistungsbeschreibung, Auftraggeber,
Planungsverantwortliche, Ausführungszeitraum,
Auftragsvolumen, Ansprechpartner/in mit Tel.-Nr. und
Mailadresse, mind. 2 Fotos (vorher / nachher).
Das Fehlen eines solchen Qualifiaktionsnachweises führt
zum Ausschluss des Angebotes.

Lage u. Befahrbarkeit
Grundstück Villa Liegnitz
Der Garten der Villa Liegnitz ist durch die
Hofeinfahrt des
Grundstücks
 Lennéstraße 7A
 14471 Potsdam
mit Fahrzeugen zu erreichen.
Maximale Durchfahrtsbreite Hoftor: 3.60 m.

Der Garten selbst ist nur mit leichten, kleineren bis
mittelgroßen
Baugeräten und Fahrzeugen bis 3,5 to befahrbar,
s. Gewerkespezifische Bemerkungen zur Baustelle.

Baustelleneinrichtung, Bauwasser, Baustrom u. WC
Eine gesonderte Baustelleneinrichtung für die Montage
der
Bankelemente ist nicht vorgesehen. In Absprache mit
dem AG
kann eine Toilette in den Räumen des AG genutzt
werden. Der
AN und seine Mitarbeitenden sind verpflichtet, das
vereinbarte
WC zu nutzen!

Für Bauwasser und Baustrom hat der AN selbst zu sorgen.

Die Kosten für das Einrichten und Räumen der Einbauorte
sowie das Stellen und Vorhalten der erforderlichen
Geräte,
Werkzeuge und dergleichen, werden nicht gesondert
erfasst und sind in die Einheitspreise
einzukalkulieren.

Aufenthaltsräume
Die gemäß Arbeitsstättenverordnung und
Arbeitsstättenrichtlinien geforderten Aufenthaltsräume
sind
Sache des AN.
Aufstellflächen hierfür werden auf dem Grundstück
durch den
AG zugewiesen.

Zusätzliche Lagerflächen auf dem Grundstück
Lagerflächen für die zu liefernden und zu entsorgenden
Materialien stehen in begrenztem Umfang auf dem
Grundstück
zur Verfügung und werden in Abstimmung mit dem AG vor
Ort
ausgewiesen.

Baureinigung und Abfallmanagement
Sämtliche auf der Baustelle anfallenden
Abbruchmaterialien,
Bauabfälle bzw. nicht mehr verwendungsfähige
Restmaterialien
des AN sind durch diesen restlos arbeitstäglich zu
beseitigen.
Verunreinigungen durch ein- und ausfahrende Fahrzeuge
des
AN z. B. auf Gehwegen, Straßen und Zufahrten, auch im
öffentlichen Bereich hat der AN ohne besondere
Aufforderung
auf seine Kosten zu beseitigen.

Arbeitszeiten
Die Arbeiten sind mit ausreichenden Arbeitskräften
während
einer Arbeitszeit zwischen 7.00 und 18.00 Uhr
durchzuführen
und zügig fertig zu stellen.
Die Arbeit ist an 6 Tagen in der Woche möglich,
Wochenendzuschläge sind entsprechend mit
einzukalkulieren.
Arbeiten außerhalb der angegeben Zeiten sind
prinzipiell
möglich, jedoch im Vorfeld anzumelden und abzustimmen.

Produktangaben
Werden in Positionen Produktangaben gefordert, so sind
die
dafür vorgesehenen Produktfolgen für das gewählte
Produkt
vom Bieter in jedem Fall auszufüllen.
Dem Angebot sind die entsprechenden Produktdatenblätter /
Technische Merkblätter der vorgesehenen Produkte
beizulegen.
Die angegebenen Produkte sind für die Ausführung
bindend.
Die Herstellerangaben sind zu beachten.
Bei der Wahl eines anderen als dem vorgeschlagenen
Produkt
ist darauf zu achten, dass der
Gleichwertigkeitsnachweis zu den
vorgeschlagenen Produkten durch den Bieter mit
Angebotsabgabe zu erbringen ist.

Liefer- und Leistungsumfang
Der Liefer- und Leistungsumfang der auszuführenden
Arbeiten
wird durch das vorliegende Leistungsbild beschrieben.
Grundsätzlich gehören, wenn nicht anders beschrieben,
die
Lieferung aller benötigten Bau- und Hilfsmaterialien,
Werkzeuge, Kleinmateriallien, die erforderlichen
Hilfskonstruktionen, temporäre Stützkonstruktionen und
Montagehilfsmittel, sowie die Grobreinigung von
Untergründen
von Staub und lose aufsitzenden Verschmutzungen zum
Leistungsumfang des AN.
Alle Leistungen umfassen auch die Lieferung der dazu
gehörenden Stoffe und Bauteile einschließlich Abladen
und
Lagern auf der Baustelle sowie Verbringen an den
Einbauort,
wenn es in der Leistungsbeschreibung nicht anders
beschrieben ist.

Die Aufwendungen für das Einrichten, Vorhalten und
Räumen
der Baustelle einschl. aller Transport-, Auf- und
Abladekosten,
die Wiederherstellung des Geländes und das Entfernen
von
Verunreinigungen durch die Leistungen sowie
· Herrichten der erforderlichen Aufenthaltsräume,
Lager- und
Arbeitsplätze
· Zuführung von Bauwasser und -strom von den durch den
AG
benannten Anschlüssen zur Baustelle und zum
Arbeitsplatz
· Stellung aller erforderlichen Geräte, Werkzeuge und
Hilfsmittel,
· sowie alle sonstigen Kosten, die zur ordnungsgemäßen
Durchführung der Bauaufgabe zu erbringen sind,
sind in die Einheitspreise einzurechnen.
Eine gesonderte Vergütung erfolgt nicht.

Abrechnung
Für alle Leistungen, die später bzw. zum Schluss der
Baumaßnahmen nicht mehr überprüfbar sind, muss
rechtzeitig
ein prüffähiges Aufmaß aufgestellt und eingereicht
werden. Mit
den Arbeiten, deren Ausführung die Überprüfung des
eingereichten Aufmaßes nicht mehr ermöglichen würde,
darf
erst nach Bestätigung durch die BL fortgefahren
werden. Der
Ausführungsstand ist durch prüfbare Aufmaße zu jeder
Rechnung, mindestens jedoch alle 4 Wochen zu
dokumentieren.
Sowohl die Abschlagsrechnungen, als auch die Aufmaße zu
Rechnungen sind für jede Rechnung prüffähig und
kumulativ
aufzustellen. Die Aufmaßblätter sind fortlaufend zu
nummerieren.
Zu jeder Abschlagsrechnung ist eine Teildokumentation
der
abzurechnenden Leistungen beizulegen.

Stundenlohnarbeiten zum Nachweis
Stundenlohnarbeiten werden nach
Stundenverrechnungssätzen,
in denen Lohn- und Gehaltskosten, Lohn- und
Gehaltsnebenkosten,
Sozialkassenbeiträge, Vermögenswirksame Leistungen und
Gewinn enthalten sind, vergütet.
Zuschläge für Mehr-, Nacht-, Sonntags- und
Feiertagsarbeit
sowie Erschwerniszuschläge sind nicht in die
Stundenverrechnungssätze mit einzubeziehen, sondern -
sofern
sie nicht schon als Teilleistungspositionen im
Leistungsverzeichnis enthalten sind - im Bedarfsfall zu
vereinbaren und gesondert nachzuweisen.
Der Bieter erklärt, dass der Stundenverrechnungssatz
unter
Beachtung der preisrechtlichen Vorschriften ermittelt
wurde und
unabhängig von der Anzahl der abgerechneten Stunden
gilt.
Stundenlohnarbeiten werden nur vergütet, wenn deren
Ausführung von der BL angeordnet wurde (zu §2 Nr. 10
VOB/B).
Vom AN ist der erforderliche Stundenaufwand für die
einzelnen
Leistungen vor Ausführung zu schätzen und durch den AG
schriftlich freizugeben.
Sobald zur Erfüllung einer Einzelleistung ein
erforderlicher
Mehraufwand absehbar ist, der den kalkulierten
Stundenaufwand um mehr als 10% übersteigt, ist dieser
bei der
BL anzumelden und die Zustimmung des AG einzuholen.
Die Abrechnung der Stundenlohnarbeiten erfolgt zum
Nachweis.
Die Stundenlohnarbeiten für das Personal sind
entsprechend
der Qualifikation auf getrennt voneinander geführten
Stundennachweisbögen zu belegen. Sie sind werktäglich
zu
führen und auf der Baustelle zur Einsichtnahme durch
die BL
vorzuhalten. Die Stunden- nachweisbögen sind
wöchentlich bei
der BL zweifach im Original einzureichen und von dieser
bestätigen zu lassen. Erbrachte Stundenlohnarbeiten,
die nicht
bis zum Ende der darauffolgenden Kalenderwoche der BL
in
Form der Stundennachweisbögen belegt werden, werden
nicht
anerkannt und damit nicht vergütet. Bei
Stundenlohnarbeiten
anfallende Materialkosten sind ebenfalls zum Nachweis
abzurechnen und bei Rechnungslegung beizufügen.

Baukoordination
Der AN hat zu den Baubesprechungen, die der AG
regelmäßig
durchführt, einen geeigneten bevollmächtigten
Vertreter zu
entsenden.
Die Besprechungen finden jeweils wöchentlich statt.

Fachbauleitung des AN
Durch den Auftragnehmer ist vor Leistungsbeginn der
von ihm
für die Baustelle vorgesehene Fachbauleiter zu
benennen. Der
Fachbauleiter muss die für die Leistung notwendige
Qualifikation nachweisen, die deutsche Sprache in Wort
und
Schrift beherrschen, regelmäßig auf der Baustelle
anwesend
und berechtigt sein, Erklärungen mit rechtlicher
Wirkung für den
Auftragnehmer abzugeben oder vom Auftraggeber
entgegenzunehmen. Ein beabsichtigter Wechsel des
Fachbauleiters ist dem Auftraggeber schriftlich
mitzuteilen und
zu begründen.

Bautagesberichte
Der AN ist verpflichtet, nach Vorgabe durch die
Bauleitung ein
digitales Bautagebuch als Excelliste od. gleichwertig
zu führen
und einmal wöchentlich der Bauleitung als digitales
Dokument
und als Papierausdruck zu übergeben. Das Bautagebuch
muss
folgende Angaben enthalten:
Datum, Wetter, Temperatur, Anzahl der Beschäftigten und
deren Qualifikation, Arbeitsbeginn, Arbeitsende,
ausgeführte
Leistungen, besondere Vorkommnisse.

Messarbeiten
Sämtliche erforderliche Messarbeiten sind vom AN
selbst oder,
wenn gesondert ausgewiesen, in dessen Auftrag zu
leisten.
Feste Höhen- oder sonstige Markierungen, auch
Farbmarkierungen mit Stiften, auf sichtbar bleibenden
Flächen
sind nicht zulässig. Bei Zuwiderhandlung wird die
Beseitigung
bauseits veranlasst und die Kosten hierfür trägt der
Verursacher. Auf die Besonderheit der Gebäude und
Parkarchitekturen sowie den in diesem Zusammenhang
bestehenden Denkmalschutz wird ausdrücklich
hingewiesen.

Haftpflichtversicherung
Im Fall einer Auftragserteilung ist dem AG eine dem
Auftragsvolumen entsprechende Haftpflichtversicherung
nachzuweisen.

Evtl. Schäden an Vegetationsflächen
Bei Schäden an Bäumen, Pflanzenbeständen und
Vegetationsflächen ist, soweit der AN den Schaden zu
vertreten
hat, Schadenersatz zu leisten nach dem
Bewertungsverfahren
W. Koch.

Rechnungsstellung
Rechnungen einschließlich aller Rechnungsanlagen sind
beim
Bauherren SPSG und der jeweiligen Bauleitung per Mail
als
PDF-Datei zu senden.

Auflagen SPSG
Die Auflagen der SPSG sind als Vertragsbestandteil
beigefügt.
Diese sind anzuerkennen und zu unterzeichnen.

Koordination mit anderen Gewerken
Im Ausführungszeitraum ist z. T. noch das Gewerk
Landschaftsbau im Garten tätig.
Die Montagearbeiten sind in enger zeitlicher und
technischer
Abstimmung mit dem Gewerk Landschaftsbau zu erbringen.

Ausführungszeitraum, Fertigstellung u. Zwischentermine
Fertigstellung bis: 10.12.2026

Plan-Anlagen zum LV
1. Bank, Gr. 1, Draufsicht
2. Bank, Gr. 1, Schnitt
3. Bank, Gr. 1, Detail Segment Typ A, B, B*
4. Bank, Gr. 2, Draufsicht
5. Bank, Gr. 2, Schnitt
6. Bank, Gr. 2, Detail Segment Typ C, D, D*

*Hinweis*
Zur Gartendenkmalpflegerischen Wiederherstellung
einschl. Natursteinarbeiten

Besonderheit Arbeiten im Gartendenkmal
Die Arbeiten im Gartendenkmal erfordern eine besondere
Sorgfalt und sind unter Schonung der zu erhaltenden
Anlagen,
Baulichkeiten und Vegetation durchzuführen.
Alle durch die Bauarbeiten entstandenen Schäden an den
Anlagen sind unverzüglich der BL anzuzeigen und durch
den
AN kostenlos zu beseitigen.
Baumaterialien, anfallender Bodenauhub sowie Geräte und
Werkzeuge sind weder an Baulichkeiten und Gehölze
anzulehnen noch in in Wurzelbereichen oder auf zuvor
nicht
freigegebenen Vegetationsflächen zu lagern.
Arbeitsabläufe und Geräteeinsatz sind an die
Besonderheiten
im Gartendenkmal anzupassen.
Eventuelle Mehraufwendungen für die genannten
Anforderungen sind in die Einheitspreise
einzukalkulieren.

Bestand Gesamtanlage
Der Garten wird seit mehreren Jahren als Gesamtanlage
denkmalgerecht restauriert und wird zum Zeitpunkt des
Einbaus
der Bänke weitgehend fertig gestellt sein.

Als letzte Teilmaßnahme wertden die Hockerbänke
angefertigt
und in den wieder hergestellten insgesamt 9 halbrunden
Banknischen aufgestellt.

Besonderheit Baustelle
Gewichtsbeschränkung Baugeräte und Fahrzeuge
Der Garten ist nur mit leichten, kleineren bis
mittelgroßen
Baugeräten und Fahrzeugen befahrbar:

- LKW und Radlader  bis max. 3,5 to Gesamtgewicht,
 bis Südgrenze Garten größere Transportfahrzeuge,
- Minibagger  bis max. 1,5 to
- Breite Gartenwege: 2.20 m

Die eingeschränkte Befahrbarkeit des Gartenbereiches
ist in die
Einheitspreise mit einzukalkulieren.

Sollte für einzelne Arbeiten die Befahrung des Gartens
mit
größeren Fahrzeugen unvermeidlich sein, sind für die
zur
Befahrung vorgesehenen Flächen Lastverteilungsplatten
auszulegen.
Der Transport sowie das Auslegen, Vorhalten und
Beräumen
der Lastverteilungsplatten ist, sofern nicht gesondert
ausgewiesen, in die Einheitspreise mit
einzukalkulieren.
In jedem Fall ist eine solche Befahrung frühzeitig der
BL
mitzuteilen und mit dieser abzustimmen.

*Hinweis*
Baubeschreibung Hockerbänke

Im Garten der Villa Liegnitz wurden die insgesamt 9
durch Pläne
und größtenteils gartenarchäologischen Befunde belegten
halbrunden Banknischen wieder hergestellt.
Die Nischen weisen 2 verschiedene Größen auf.

Entsprechend sind nachfolgend Fertigung, Lieferung und
Einbau von insgesamt 9 Stk. halbrunden Hockerbänken aus
Kunststein bzw. Betonwerkstein in 2 verschiedenen
Größen
ausgeschrieben:

6 Stk. kleinere Bänke,
- davon je 2. Stk. südlich der beiden Brunnenquartiere
- und je 1 Stk. am südlichen Ende des Weges in der
Mitterlachse der Mittelachse dr Brunnenquartiere;

3 Stk. größere Bänke
- in den Sitznischen am gebogenen Wegeabschnitt südlich
des sog. Lawn, dem zentralen Rasensücks des Gartens.

Banktyp und Konstruktion
Der Banktyp bzw. dessen Konstruktion sowie das
Material ist
bei beiden Größen gleich.
Die halbrunde Sitzfläche besteht jeweils aus mehreren
gleich
langen Kreisbogensegmenten und liegt auf strahlenförmig
angeordneten Sockeln aus gleichem Material auf.

Die Bänke in den 6 kleineren Nischen (Größe 1)
bestehen aus
jeweils 3 Werksteinlementen als Sitzfläche, die von
insgesamt
4 Sockeln getragen werden.

Die Bänke (Größe 2) in den 3 größeren Nischen bestehen
aus
jeweils 5 Werksteinlementen als Sitzfläche, die von
insgesamt
6 Sockeln getragen werden.

Die inneren Sockel stützen die mittleren und je ein
äußeres
Segment. Die beiden äußeren Sockel tragen jeweils das
äußere
Ende der beiden äußeren Segmente.

Die Verbindung zwischen Sitzfläche und Sockeln wird
jeweils
durch einen im Sockel verankerten Flachstahl
stabilisiert und
gegen Verschiebung der Sichtflächen gesichert. Durch
eine
Aussparung auf der Unterseite der Kreisbogensegmente
ist
diese Verbindung verdeckt.

Die Sockelfundamente sind bereits gemäß vorliegendem
Ausführungsplan bauseits hergesellt.

### Titel 01 Fertigung und Einbau Bank Größe 1

*Hinweis*
Hinweise zur Bemusterung von Materialien und
zur Auschreibung der Oberflächen

Bemusterung von Materialien
Für sämtliche Materialien ist die Eignung für den
Verwendungszweck durch technische Merkblätter der
Herstellerfirma nachzuweisen.

Der Betonwerkstein ist schnellstmöglich nach
Auftragserteilung
zu bemustern und erst nach Freigabe durch BL und AG zu
fertigen.
Die Musterplatten sind in gesonderten Pos.
ausgeschrieben und
gelten für die Betonwerksteine beider Bankgrößen.

Die Vorlage von Musterplatten wird nur vergütet, wenn
diese für
die ausgeschriebenen Bänke extra angefertigt werden
und nicht
bereits standardmäßig im Herstellerwerk vorrätig sind.
Die Vorlage von vom Hersteller standardmäßig
bereitgestellte
Musterplatten wird nicht gesondert vergütet.

Ausschreibung der Oberflächen
Über Farbe und Textur der Sichtoberflächen des
Kunststeins /
Sichtbetons wird Rahmen der Bemusterung entschieden.
Demnach sind im vorliegenden LV beide, außer für die
Sitzflächen mit Vorderkante, infrage kommenden
Sichtoberflächen ausgeschrieben. Die Gesamtzahl der
ansonsten gleichen Fertigelemente entspricht der
Anzahl der
herzustellenden und zu liefernden Elemente.

Die Bänke sollen jedoch eine einheitliche
Sichtoberfläche
ausweisen, so dass auch nur eine Variante für die
Gesamtzahl
der Bänke beauftragt wird.
Entsprechend entfällt die nicht gewählte
Oberflächenvariante.

Damit hat AN hat kein Anrecht auf die Vergütung beider
Varianten.

**01.001 Mustersplatte für Sichtbetonoberfläche Fertigteile, feingestrahlt**
Zur Abstimmung und Festlegung von Farbton und
Oberflächenstruktur
Musterplatte für Sichtbetonoberfläche der nachfolgend
ausgeschriebenen Betonfertigteile SB 3 herstellen,
Farbton: weiß-grau,
Oberfläche: feingestrahlt,
Maße: LxB mind. 30x30 cm.

In den EP ist eine Änderung der gestrahlten Oberfläche
einzukalkulieren.
Menge: 1,000 Stk

**01.002 Musterplatte für Sichtbetonoberfläche Fertigteile, gesäuert**
Zur Abstimmung und Festlegung von Farbton und
Oberflächenstruktur
Mustersplatte für Sichtbetonoberfläche
(Betonfertigteile) wie vor
herstellen,
jedoch
Oberfläche: gesäuert,
Maße: LxB mind. 30x30 cm.

In den EP ist eine Änderung der gesäuerten Oberfläche
einzukalkulieren.
Menge: 1,000 Stk

**01.003 Musterplatte für Sichtbetonoberfläche Fertigteile, feingeschliffen**
Zur Abstimmung und Festlegung von Farbton und
Oberflächenstruktur
Musterplatte für Sichtbetonoberfläche
(Betonfertigteile) wie vor
herstellen,
jedoch
Oberfläche: feingeschliffen,
Maße: LxB mind. 30x30 cm.

In den EP ist eine Änderung der geschliffenen
Oberfläche
einzukalkulieren.
Menge: 1,000 Stk

**01.004 Sitzfläche Bankgröße 1 (klein), Mittelsegment herstellen**
Betontfertigteil Typ A,
Mittelsegment Sitzfläche Bankgröße 1 (klein),
Sichtbeton
gemäß Detailplan herstellen und liefern:

Form und Maße
- Radius innen / außen 90 / 135 cm
- Tiefe Sitzfläche (Unterseite) 45 cm
- Oberseite leicht geneigt,
 Stärke innen / außen 10 / 10,5 cm
· Bogenlänge innen / außen 80 / 120,4 cm

Profilierung / Fasen Kanten
- Obere Kante Sitzfläche innen abgerundet, r = 10 mm
- Fugenkanten gefast, r =  1 mm
· übrige Kanten gefast, r =  2 mm

Aussparungen für verdeckte Verbindungen
- Unterseite an beiden Enden mit einer dem Radius
folgenden
Vertiefung, 15 mm, zur Aufnahme der Flachstahlprofile
(LxBxT 400x80x10 mm), für verdeckte Verbindungen mit
Pfosten

Fugen
- Fugen in Sitzfläche bleiben offen.

Material / Betoneigenschaften
- C 40/50, Sichtbeton
- WZ-Faktor 0,55
- Expositionsklasse XC4, XF3
- SB 3 gemäß DBV-Merkblatt, Sichtflächen CNC-gefräst
und
außer Sitzfläche gestrahlt,
 Sitzfläche mit Vorderseite feingeschliffen
- Farbton weiß / weiß-grau
- Betonfertigung mit Weißzement, Zuschlagsstoffe /
Gesteinskörnung abgestimmt auf Farbton,
- Fasen: s. o.
- Maßgenauigkeit an den Elementseiten +/- 0,5mm.
Menge: 4,000 St

**01.005 Mittelsegment (kl.) wie vor, jedoch Oberfläche gesäuert**
Betontfertigteil Typ A,
Mittelsegment Sitzfläche Bankgröße 1 (klein),
wie vor herstellen und liefern,
jedoch

- Sichtflächen CNC-gefräst und außer Sitzfläche
gesäuert,
 Sitzfläche mit Vorderseite wie vor feingeschliffen.
Menge: 2,000 St

**01.006 Sitzfläche Bankgröße 1 (klein), Außensegment li., herstellen**
Betontfertigteil Typ B,
Außensegment links, Sitzfläche Bankgröße 1 (klein),
Sichtbeton
gemäß Detailplan herstellen und liefern:

Form und Maße
- Radius innen / außen 90 / 135 cm
- Tiefe Sitzfläche (Unterseite) 45 cm
- Oberseite leicht geneigt,
 Stärke innen / außen 10 / 10,5 cm
- Bogenlänge innen / außen 80 / 120,4 cm

Profilierung / Fasen Kanten
- Obere Kante Sitzfläche innen und Stirnseite außen /
Sichtseite
abgerundet, r = 10 mm
- Fugenkanten gefast, r =  1 mm
- übrige Kanten gefast, r =  2 mm

Aussparungen für verdeckte Verbindungen
- Unterseite am Ende zur Fuge mit dem Radius folgender
Vertiefung, 15 mm, zur Aufnahme des Flachstahlprofils
(LxBxT 400x80x10 mm), für verdeckte Verbindungen mit
Pfosten

Fugen
- Fugen in Sitzfläche bleiben offen.

Material / Betoneigenschaften
- C 40/50, Sichtbeton
- WZ-Faktor 0,55
- Expositionsklasse XC4, XF3
- SB 3 gemäß DBV-Merkblatt, Sichtflächen CNC-gefräst
und
außer Sitzfläche gestrahlt,
 Sitzfläche mit Vorderseite feingeschliffen
- Farbton weiß / weiß-grau
- Betonfertigung mit Weißzement, Zuschlagsstoffe /
Gesteinskörnung abgestimmt auf Farbton,
- Fasen: s. o
- Maßgenauigkeit an den Elementseiten +/- 0,5mm.
Menge: 4,000 St

**01.007 Außensegment (kl.) li. wie vor, jedoch Oberfläche gesäuert**
Betontfertigteil Typ B,
Außensegment links, Sitzfläche Bankgröße 1 (klein),
wie vor herstellen und liefern,
jedoch

- Sichtflächen CNC-gefräst und außer Sitzfläche
gesäuert,
 Sitzfläche mit Vorderseite wie vor feingeschliffen.
Menge: 2,000 St

**01.008 Sitzfläche Bankgröße 1 (klein), Außensegment re., herstellen**
Betontfertigteil Typ B*,
Außensegment rechts, Sitzfläche Bankgröße 1 (klein),
Sichtbeton gemäß Detailplan herstellen und liefern wie
Typ B,
jedoch

Ausführung spiegelverkehrt
Menge: 4,000 St

**01.009 Außensegment (kl.) re. wie vor, jedoch Oberfläche gesäuert**
Betontfertigteil Typ B*,
Außensegment rechts, Sitzfläche Bankgröße 1 (klein),
wie vor
herstellen und liefern,
jedoch

- Sichtflächen CNC-gefräst und außer Sitzfläche
gesäuert,
- Sitzfläche mit Vorderseite wie vor feingeschliffen.
Menge: 2,000 St

**01.010 Sockel für Bankgröße 1 (klein) herstellen**
Sockel Größe 1,
für Bankgröße 1 (klein),
Sichtbeton gemäß Detailplan herstellen und liefern:

Form und Maße
- Quaderform
- TxBxH 38 x 15 x 46 cm

Profilierung / Fasen Kanten
- Längskanten = Sichtkanten, r =  2 mm
- Kanten Ober- u. Unterseite gefast, r =  1 mm

Material / Betoneigenschaften
- C 40/50, Sichtbeton
- WZ-Faktor 0,55
- Expositionsklasse XC4, XF3
- SB 3 gemäß DBV-Merkblatt, Sichtflächen CNC-gefräst
und
gestrahlt,
- Farbton weiß / weiß-grau
- Betonfertigung mit Weißzement, Zuschlagsstoffe /
Gesteinskörnung abgestimmt auf Farbton,
- Fasen: s. o.
- Maßgenauigkeit an den Elementseiten +/- 0,5mm.
Menge: 16,000 St

**01.011 Sockel für Bankgröße 1 (klein) wie vor, jedoch Oberfläche gesäuert**
Sockel Größe 1,
für Bankgröße 1 (klein),
wie vor herstellen und liefern,
jedoch

- Sichtflächen CNC-gefräst und außer Sitzfläche
gesäuert,
 Sitzfläche mit Vorderseite wie vor feingeschliffen.
Menge: 8,000 St

**01.012 Bank, Größe 1 (klein), einbauen / montieren**
Bank, Größe 1 (klein),
bestehend aus Betonwerksteinelementen der vier Vorpos.
wie
folgt gemäß beigefügten Ausführungsplänen auf bauseits
hergestelltes Betonfundament (C 20/25) lagegenau
einbauen
und montieren:

Sockel
- Einkleben von je 2 Stk. Edelstahlankern pro Sockel
auf der
Unterseite,
 DIN 976-1 Edelstahl A2 blank Form A,
 GWDSTG-DIN976-A-A2/70-M12X2500,
 L 2500 mm, beidseitge Einbindetiefe 125 mm;
 Lage s. Ausführungspläne;
- Sockel lotrecht und lagegenau, Ausrichtung gem.
Kreisstrahl,
auf bauseits hrgestellte Fundamente aus Ortbeton
aufsetzen,
Gewindestangen in Mörtel auf Epoxydharzbasis
befestigen.

Sitzfläche aus 3 Beton-Werksteinelementen in
Kreisbogenform
- Sockel auf der Oberseite mit aufliegenden
Beton-Werksteinelementen verbinden, dabei
 innen stehende 2 Sockel mittig verbinden mit zu
lieferndem
Flachstahlprofil, Edelstahl V2A, durch je 2 Stk.
verschweißte
Gewindestangen wie vor oder zweifacher Verschraubung in
gleicher Materialqualität und -stärke,
 Sitzflächenelemente auflegen, Abstand / Fugenbreite
nach
Plan / Abstimmung vor Fertigung, und mit beiden inneren
Sockel über die Flachstahlprofile in profilierter
Vertiefung
mittels je 2 Stk. Senkschrauben verdeckt verschrauben /
vermörteln;
- äußere Seiten der äußeren Sitzflächenelemente mit je
2 Stk.
Edelstahlankern, Qualität wie oben, jedoch
 L 80 mm, beiderseitige Einbindetiefe 40 mm,
 mit äußeren Sockeln verbinden.

Montageleistung inkl. Lieferung 2 Stk.
Flachstahlprofilen,
Gewindestangen, Schrauben, Mörtel und aller sonstigen
Kleinteile und Montagematerialien.
Menge: 6,000 St

### Titel 02 Fertigung und Einbau Bank Größe 2

**02.001 Sitzfläche Bankgröße 2 (groß), Mittelsegment herstellen**
Betontfertigteil Typ C,
Mittelsegment Sitzfläche Bankgröße 2 (groß), Sichtbeton
gemäß Detailplan herstellen und liefern:

Form und Maße
- Radius innen / außen 187,5 / 233 cm
- Tiefe Sitzfläche (Unterseite) 45,5 cm
- Oberseite leicht geneigt,
 Stärke innen / außen 12 / 12,5 cm
- Bogenlänge innen / außen 117 / 145,6 cm

Profilierung / Fasen Kanten
- Obere Kante Sitzfläche innen abgerundet, r = 10 mm
- Fugenkanten gefast, r =  1 mm
· übrige Kanten gefast, r =  2 mm

Aussparungen für verdeckte Verbindungen
- Unterseite an beiden Enden mit einer dem Radius
folgenden
Vertiefung, 15 mm, zur Aufnahme der Flachstahlprofile
(LxBxT 400x80x10 mm), für verdeckte Verbindungen mit
Pfosten

Fugen
- Fugen in Sitzfläche bleiben offen.

Material / Betoneigenschaften / Oberflächen
wie Betontfertigteil Typ A, Mittelsegment Sitzfläche
Bankgröße 1
(klein).
Menge: 6,000 St

**02.002 Mittelsegment (gr.) wie vor, jedoch Oberfläche gesäuert**
Betontfertigteil Typ C,
Mittelsegment Sitzfläche Bankgröße 2 (groß),
wie vor herstellen und liefern,
jedoch

- Sichtflächen CNC-gefräst und außer Sitzfläche
gesäuert,
 Sitzfläche mit Vorderseite wie vor feingeschliffen.
Menge: 3,000 St

**02.003 Sitzfläche Bankgröße 2 (groß), Außensegment li., herstellen**
Betontfertigteil Typ D,
Außensegment links, Sitzfläche Bankgröße 2 (groß),
Sichtbeton
gemäß Detailplan herstellen und liefern:

Form und Maße
- Radius innen / außen 187,5 / 233 cm
- Tiefe Sitzfläche (Unterseite) 45,5 cm
- Oberseite leicht geneigt,
 Stärke innen / außen 12 / 12,5 cm
- Bogenlänge innen / außen 117 / 145,6 cm

Profilierung / Fasen Kanten
- Obere Kante Sitzfläche innen und Stirnseite außen /
Sichtseite
abgerundet, r = 10 mm
- Fugenkanten gefast, r =  1 mm
- übrige Kanten gefast, r =  2 mm

Aussparungen für verdeckte Verbindungen
- Unterseite am Ende zur Fuge mit dem Radius folgender
Vertiefung, 15 mm, zur Aufnahme des Flachstahlprofils
(LxBxT 400x80x10 mm), für verdeckte Verbindungen mit
Pfosten

Fugen
- Fugen in Sitzfläche bleiben offen, Breite 5 mm

Material / Betoneigenschaften / Oberflächen
wie Betontfertigteil Typ B, Außensegment links,
Sitzfläche
Bankgröße 1 (klein).
Menge: 2,000 St

**02.004 Außensegment (gr.) li. wie vor, jedoch Oberfläche gesäuert**
Betontfertigteil Typ D,
Außensegment links, Sitzfläche Bankgröße 2 (groß),
wie vor herstellen und liefern,
jedoch

- Sichtflächen CNC-gefräst und außer Sitzfläche
gesäuert,
 Sitzfläche mit Vorderseite wie vor feingeschliffen.
Menge: 1,000 St

**02.005 Sitzfläche Bankgröße 2 (groß), Außensegment re., herstellen**
Betontfertigteil Typ D*,
Außensegment rechts, Sitzfläche Bankgröße 2 (groß),
Sichtbeton gemäß Detailplan herstellen und liefern wie
Vorpos.,
jedoch

Ausführung spiegelverkehrt
Menge: 2,000 St

**02.006 Außensegment (gr.) re. wie vor, jedoch Oberfläche gesäuert**
Betontfertigteil Typ D*,
Außensegment rechts, Sitzfläche Bankgröße 2 (groß),
wie vor
herstellen und liefern,
jedoch

- Sichtflächen CNC-gefräst und außer Sitzfläche
gesäuert,
- Sitzfläche mit Vorderseite wie vor feingeschliffen.
Menge: 1,000 St

**02.007 Sockel für Bankgröße 2 (groß) herstellen**
Sockel Größe 2,
für Bankgröße 2 (groß),
Sichtbeton gemäß Detailplan herstellen und liefern:

Form und Maße
- Quaderform
- TxBxH 38,5 x 18 x 45 cm

Profilierung / Fasen Kanten
- Längskanten = Sichtkanten, r =  2 mm
- Kanten Ober- u. Unterseite gefast, r =  1 mm

Material / Betoneigenschaften / Oberflächen
- wie Sockel Größe 1
Menge: 12,000 St

**02.008 Sockel für Bankgröße 2 (groß) wie vor, jedoch Oberfläche gesäuert**
Sockel Größe 2,
für Bankgröße 2 (groß),
wie vor herstellen und liefern,
jedoch

- Sichtflächen CNC-gefräst und außer Sitzfläche
gesäuert,
 Sitzfläche mit Vorderseite wie vor feingeschliffen.
Menge: 6,000 St

**02.009 Bank Größe 2 (groß), einbauen / montieren**
Bank, Größe 2 (groß),
bestehend aus Betonwerksteinelementen der vier Vorpos.
wie
folgt gemäß beigefügten Ausführungsplänen auf bauseits
hergestelltes Betonfundament (C 20/25) lagegenau
einbauen
und montieren:

Sockel
- Einkleben von je 2 Stk. Edelstahlankern pro Sockel
auf der
Unterseite,
 DIN 976-1 Edelstahl A2 blank Form A,
 GWDSTG-DIN976-A-A2/70-M12X2500,
 L 2500 mm, beidseitge Einbindetiefe 125 mm;
 Lage s. Ausführungspläne;
- Sockel lotrecht und lagegenau, Ausrichtung gem.
Kreisstrahl,
auf bauseits hrgestellte Fundamente aus Ortbeton
aufsetzen,
Gewindestangen in Mörtel auf Epoxydharzbasis
befestigen.

Sitzfläche aus 5 Beton-Werksteinelementen in
Kreisbogenform
- Sockel auf der Oberseite mit aufliegenden
Beton-Werksteinelementen verbinden, dabei
 innen stehende 4 Sockel mittig verbinden mit zu
lieferndem
Flachstahlprofil, Edelstahl V2A, durch je 2 Stk.
verschweißte
Gewindestangen wie vor oder zweifacher Verschraubung in
gleicher Materialqualität und -stärke,
 Sitzflächenelemente auflegen, Abstand / Fugenbreite 5
mm,
und mit beiden inneren Sockel über die
Flachstahlprofile in
profilierter Vertiefung mittels je 2 Stk. Senkschrauben
verdeckt verschrauben / vermörteln;
- äußere Seiten der äußeren beiden Sitzflächenelemente
mit je
2 Stk. Edelstahlankern, Qualität wie oben, jedoch
 L 80 mm, beiderseitigeEinbindetiefe 40 mm,
 mit äußeren Sockeln verbinden.

Montageleistung inkl. Lieferung 4 Stk.
Flachstahlprofilen,
Gewindestangen, Schrauben, Mörtel und aller sonstigen
Kleinteile und Montagematerialien.
Menge: 3,000 St

### Titel 03 Sonstiges, Leistungen zum Nachweis

*Hinweis*
Für die Bereitstellung von Arbeitskräften und -geräten
sowie für
Arbeiten auf ausdrückliche Anweisung der BL werden vom
AN
die folgenden Stundensätze angeboten:

- alle Preise für Stundenlohnarbeiten incl. aller
Aufwendungen
wie Lohn- und Gehaltskosten, Lohn- und
Gehaltsnebenkosten,
Zuschläge, lohngebundene und lohnabhängige Kosten,
sonstige Sozialkosten, Gemeinkosten, Wagnis und Gewinn;
- alle Preise für Geräteeinsatz incl.
Bedienungspersonal einschl.
Nebenkosten wie vor und Betriebskosten;
- Abrechnung zum Nachweis (Stundenzettel).

**03.001 Stundenlohnarbeiten, Meister / Vorarbeiter**
MeisterIn, VorarbeiterIn, AnlageleiterIn
Maurer / Betonfacharbeiter / Steinmetz /
Steinrestaurator o. ä.
Menge: 2,000 h

**03.002 Stundenlohnarbeiten, Geselle**
wie vor, jedoch Geselle / Gesellin
Menge: 2,000 h

**03.003 Stundenlohnarbeiten, Helfer**
wie vor, jedoch Bauhelfer / BauhelferIn
Menge: 2,000 h

USt %: 19,00
